# Flotex (GAEB Internet)
Leistungsbeschreibung (GAEB 90, DA81)
Vergabenummer: 1
Währung: EUR

## Flotex
Datum: 10.11.17

### Bereich 1 Flotex colour

**1.1 Flotex colour**
Textiler Bodenbelag in Flocktechnik DIN EN 1307,

Einstufung DIN EN ISO 10874 Klasse 33 (gewerblicher
Bereich, starke Beanspruchung),

antistatisch, Aufladungsspannung im Begehversuch gemäß
ISO 6356 max. 2 kV,

Trittschallverbesserungsmaß DIN EN ISO 10140-3  20
dB,

geeignet für Stuhlrollen DIN EN 12529 Typ H und für
Fußbodenheizung,

Brandverhaltensklasse DIN EN 13501-1  BFL-s1,

Gesamtdicke  4,3 mm,

Oberseite feinfaserig, druckgemustert,

Rückseitenausrüstung mit wasserundurchlässigem
Vinylrücken,

Nutzschicht Polyamid,

auf vollflächig gespachtelten Untergrund mit Rapport,

vollflächig kleben, Bahnenbreite 200 cm,

Ausführung gemäß Zeichnung und Einzelbeschreibung,

Wegen Farbkonzept  Dessin
.......,Designnummer des Belages eintragen
und wegen Beleuchtungskonzept Lichtreflexionswert
.......,LR-WERT des Belages eintragen

Belag, Hersteller/Typ
 'Forbo Flotex Colour' oder gleichwertig,

Belag, Hersteller/Typ

'......................................................
'
vom Bieter einzutragen,
Klebstoff, Hersteller/Typ
'geeigneter Dispersionsklebstoff nach
Herstellerangabe',
Klebstoff, Hersteller/Typ
'...............'
vom Bieter einzutragen.

Abrechnungseinheit: m²

### Bereich 2 Flotex linear

**2.1 Flotex Linear**
Textiler Bodenbelag in Flocktechnik DIN EN 1307,

Einstufung DIN EN ISO 10874 Klasse 33 (gewerblicher
Bereich, starke Beanspruchung),

antistatisch, Aufladungsspannung im Begehversuch gemäß
ISO 6356 max. 2 kV,

Trittschallverbesserungsmaß DIN EN ISO 10140-3  20
dB,

geeignet für Stuhlrollen DIN EN 12529 Typ H und für
Fußbodenheizung,

Brandverhaltensklasse DIN EN 13501-1  BFL-s1,

Gesamtdicke  4,3 mm,

Oberseite feinfaserig, druckgemustert,

Rückseitenausrüstung mit wasserundurchlässigem
Vinylrücken,

Nutzschicht Polyamid,

auf vollflächig gespachtelten Untergrund mit Rapport,

vollflächig kleben, Bahnenbreite 200 cm,

Ausführung gemäß Zeichnung und Einzelbeschreibung,

Wegen Farbkonzept  Dessin
.......,Designnummer des Belages eintragen
und wegen Beleuchtungskonzept Lichtreflexionswert
.......,LR-WERT des Belages eintragen

Belag, Hersteller/Typ
 'Forbo Flotex Linear' oder gleichwertig,

Belag, Hersteller/Typ

'......................................................
'
vom Bieter einzutragen,
Klebstoff, Hersteller/Typ
'geeigneter Dispersionsklebstoff nach
Herstellerangabe',
Klebstoff, Hersteller/Typ
'...............'
vom Bieter einzutragen.

Abrechnungseinheit: m²

### Bereich 3 Flotex vision

**3.1 Flotex Vision**
Textiler Bodenbelag in Flocktechnik DIN EN 1307,

Einstufung DIN EN ISO 10874 Klasse 33 (gewerblicher
Bereich, starke Beanspruchung),

antistatisch, Aufladungsspannung im Begehversuch gemäß
ISO 6356 max. 2 kV,

Trittschallverbesserungsmaß DIN EN ISO 10140-3  20
dB,

geeignet für Stuhlrollen DIN EN 12529 Typ H und für
Fußbodenheizung,

Brandverhaltensklasse DIN EN 13501-1  BFL-s1,

Gesamtdicke  4,3 mm,

Oberseite feinfaserig, druckgemustert,

Rückseitenausrüstung mit wasserundurchlässigem
Vinylrücken,

Nutzschicht Polyamid,

auf vollflächig gespachtelten Untergrund mit Rapport,

vollflächig kleben, Bahnenbreite 200 cm,

Ausführung gemäß Zeichnung und Einzelbeschreibung,

Wegen Farbkonzept  Dessin
.......,Designnummer des Belages eintragen
und wegen Beleuchtungskonzept Lichtreflexionswert
.......,LR-WERT des Belages eintragen

Belag, Hersteller/Typ
 'Forbo Flotex Vision' oder gleichwertig,

Belag, Hersteller/Typ

'......................................................
'
vom Bieter einzutragen,
Klebstoff, Hersteller/Typ
'geeigneter Dispersionsklebstoff nach
Herstellerangabe',
Klebstoff, Hersteller/Typ
'...............'
vom Bieter einzutragen.

Abrechnungseinheit: m²

### Bereich 4 Flotex Memories

**4.1 Flotex Memories**
Bodenbelag aus Flockvelours mit wasserundurchlässigem
Vinylrücken gem. EN 1307,
Funktionelle Anforderungen an den textilen Bodenbelag
antistatisch, elektrostatische Grenzaufladung
ISO 6356 < 2kV,
Trittschallverbesserungsmaß EN-ISO 717-2  ca. 20 dB
geeignet für Stuhlrollen EN 985,
geeignet für Fußbodenheizung,

Brandverhalten EN 13501-1 Bfl-s1,

Farbton nach Standardkollektion,
auf vollflächig gespachtelten Untergrund kleben,
Erzeugnis des Belages Forbo Flotex Sottsass,
Farbe .....
oder gleichwertiger Art,

Erzeugnis des Belages

.......................................................
vom Bieter einzutragen

Erzeugnis/Typ des Klebstoffes

.......................................................
vom Bieter einzutragen.

### Bereich 5 Flotex Fliesen / Planken

**5.1 Flotex Fliesen**
1

**5.2 Flotex Planken**
1

USt %: 19,00
